# Landesgartenschau Rottweil 2028
Angebotsaufforderung (GAEB DA XML 3.1, DA83)
Projekt: 241055_AUF
Währung: EUR
Nebenangebote zugelassen: ja
Erstellt mit: GXML Toolbox V3.3 R20210630, iTWO_64 V11.0.425, 26.10.2026

## Los-3 Fassade
Datum: 26.10.2026

### Bereich 1 BAUSTELLENEINR., ALLG. LEIST.

#### Abschnitt 1.1 Baustelleneinrichtung

*Hinweis: Ausbezahlung entspr Leistungsstand*
Hinweis zur nachfolgenden Position:
Die Pauschalen werden anteilig dem Leistungsstand ausbezahlt.
Es ist zu berücksichtigen, dass die Baustelle vorwiegend von oben, d.h. vom Niveau der Hochbrücke aus, angedient werden muss. Die Kosten für Mobilkrane und Hebezeuge zum Einrichten und Räumen der Baustelleneinrichtung sind hier einzurechnen.
Einschließlich Koordinierung des Baustellenverkehrs mit Dritten.
Die regelmäßige Reinigung (mindestens 1x wöchentlich) der zur Verfügung gestellten Baustraßen und der an das Baufeld angrenzenden befestigten Straßen und Flächen ist hier einzukalkulieren.

**1.1.10 Baustelle einrichten Sämtl.LV-Abschn.**
*** Pauschalposition
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.Zufahrt zur Baustelle bzw. zu den in den Unterlagen des AG angegebenen BE-Flächen sind vorhanden bzw. werden vom AG zur Verfügung gestellt. Teilflächen stehen nur zeitlich begrenzt zur Verfügung.
Siehe Ausführungsplan "Grundriss Baustellenlogistik".
Darüber hinausgehende Lager- und Arbeitsplätze sind Sache des AN. Diese sind nach Wahl des AN herzustellen und nach Beendigung der Baumaßnahme zu entfernen. Ursprünglichen Zustand wieder herstellen.
Menge: 1,000 Psch

**1.1.20 Baustelle räumen Sämtl. LV-Abschn.**
*** Pauschalposition
Baustelle von allen Geräten, Anlagen, Einrichtungen und
dgl. räumen. Benutzte Flächen und Wege entsprechend dem
ursprünglichen Zustand herrichten. Soweit nicht für
bestimmte Leistungen für das Räumen der Baustelle gesonderte Positionen im Leistungsverzeichnis enthalten
sind, gilt die Pauschale
für alle Leistungen sämtlicher Abschnitte des Leistungsverzeichnisses.
Menge: 1,000 Psch

**1.1.30 Bauzaun aufstellen und entfernen Zaunhöhe 2,0 m*Stahlgitter-FT**
Bauzaun nach Unterlagen des AG einschl. der erforderlichen Tore und Pfosten standsicher aufstellen, während
der Bauzeit vorhalten und unterhalten sowie nach Beendigung der Bauzeit entfernen. 70 v.H. des Preises werden nach Aufstellen, der Rest nach Entfernen des Bauzaunes vergütet.
Zaunhöhe = 2,00 m.
Zaun aus Stahlgitter-Fertigteilen.
Menge: 150,000 m

**1.1.40 Bauzaun umsetzen Zaunhöhe 2,0 m*StahlgitterFT**
Bauzaun innerhalb der Baustelle umsetzen. Nicht wiederverwertbare Teile ersetzen.
Zaunhöhe = 2,00 m.
Zaun aus Stahlgitter-Fertigteilen.
Menge: 50,000 m

#### Abschnitt 1.2 Technische Bearbeitung, Dokumentation

**1.2.10 Standsicherheitsnachweis aufstellen Baubehelfe**
*** Pauschalposition
Standsicherheitsnachweis aufstellen.
Standsicherheitsnachweis für sämtliche Baubehelfe.
Statische Nachweise, u.a. für
- Montagebehelfe,
- Schutz- und Arbeitsgerüste,
- Mobilkraneinsätze, Hebezeuge.
Die Unterlagen sind in 1-facher Papierform, sowie als dwg und pdf zur Verfügung zu stellen.
Übergabe der Unterlagen in geprüfter Form, Prüfkosten trägt der AG.
Menge: 1,000 Psch

**1.2.20 Ausführungszeichnungen herstellen Baubehelfe**
*** Pauschalposition
Ausführungszeichnungen herstellen.
Ausführungszeichnungen für sämtliche Baubehelfe.
Ausführungszeichnungen, u.a. für
- Baustelleneinrichtungsplan,
- Montagebehelfe,
- Schutz- und Arbeitsgerüste,
Die Unterlagen sind in 3-facher Papierform, sowie als dwg und pdf zur Verfügung zu stellen.
Übergabe der Unterlagen in geprüfter Form, Prüfkosten trägt der AG.
Menge: 1,000 Psch

**1.2.30 Werk- und Montageplanung Fassadenleistung**
*** Pauschalposition
Werk- und Montageplanung für die Fassadenleistung aus Glas- und Paneelfassadenbekleidung, auf Grundlage der Ausführ- ungsplanung des AG sowie abgestimmt auf die vom AN zu definierende Fassadenunterkonstruktion.
Einschließlich Aufmaß am Bau, Detailklärung sämtlicher Anschlussausbildungen, Montageplanung, Stücklisten, Verlege- und Kennzeichnungspläne, Nachweis der Befestigungs- und Dichtungssysteme, Abstimmung mit Stahlbau, Aufzugbauer und übrigen angrenzenden Gewerken.
Menge: 1,000 Psch

**1.2.40 Bemusterung und Freigabemuster**
*** Pauschalposition
Bemusterung der Glasarten, Bedruckungen / Folien, Pressleisten, Dichtungen, Paneeloberflächen und sichtbaren Metalloberflächen einschließlich Vorlage von Handmustern und technischen Produktunterlagen.
Muster sind für folgende Positionen notwendig:
1 x 50 cm x 50 cm von Glasposition Typ 1 (Satiniert) inkl. der Bedruckung
1 x 50 cm x 50 cm von Glasposition Typ 2 (Transparent) inkl. gedrucktem gepunkteten Verlaufsmuster gem. Vorgabe Architektur.
Menge: 1,000 Psch

**1.2.50 Bauzeitenplan**
*** Pauschalposition
Bauzeitenplan mit der vorgesehenen zeitlichen Abfolge
aller durchzuführenden Leistungen inkl. Planungszeitraum detailliert aufstellen und liefern.
Bauzeitenplan während der gesamten Bauzeit jeweils zum Anfang des Monats aktualisieren und liefern.
Bauzeitenplan einschließlich Prüffertigungen liefern.
Mit Vorlage des ersten Bauzeitenplanes werden 50 % der
Pauschale vergütet. Die weitere Vergütung erfolgt
anteilig dem Baufortschritt.
Menge: 1,000 Psch

**1.2.60 Lichtbilder herst. und liefern**
Lichtbilder über den wesentlichen Bauablauf des Bauwerks in digitalisierter Form (Auflösung mindestens
1024 mal 768 Pixel, 24 Farben) mit Digitalkamera herstellen und auf mit dem AG abgestimmten Datenträger (CD
oder DVD) liefern. Das Komprimierungsverhältnis bzw.
die Bildqualität ist so zu wählen, dass durch die Komprimierung keine für den Sachverhalt wesentlichen Bildinformationen verloren gehen.
Als JPG-Datei (Dateigröße ca. 200 kB) herstellen.
Einschließlich der Zusammenstellung als Dokumentations- unterlage.
Menge: 100,000 St

**1.2.70 Zuarbeit SiGe- Koordinator**
*** Pauschalposition
Ansprechpartner des AN für den SiGe-Koordinator nach Baubeschreibung für die gesamte Baumaßnahme stellen.
Zuarbeit zum SiGe-Plan gemäß Baustellenverordnung
und mit dem SiGe-Koordinator des AG abstimmen.
Menge: 1,000 Psch

**1.2.80 Besandsunterlagen, Dokumentation**
*** Pauschalposition
Dokumentationsunterlagen erstellen und zusammenstellen.
Die Dokumentationspläne sind als 3D-Pläne  und im 3dm-Format zur Verfügung zu stellen. Ebenfalls sind 2D-Pläne zu erstellen, welche in 1-facher Papierform, sowie als dwg und pdf zur Verfügung zu stellen sind.

Mit Abschluss der Maßnahme, vor der Schlussabnahme (mind. 10 Werktage), sind folgende Punkte in Form einer Abschluss- dokumentation dem Auftraggeber 1-fach im Papierformat und digital, in Form eines digitalen Gebäudemodells zu übergeben. Dabei bedarf es einer Fortschreibung des Modells der Planung. Die Abschlussdokumentation entbindet den Auftragnehmer nicht von seiner Pflicht, die für eine ordnungsgemäße Baudurch- führung geforderten Unterlagen gemäß Leistungsverzeichnis (Nachweise, Zertifikate, Lieferscheine o.ä.) entsprechend dem Bauverlauf der örtlichen BL vorzulegen.

Zu erstellende / übergebende Unterlagen, u.a.:
-  Liste der ausführenden Unternehmen/ Name, Anschrift,  Telefonnummern, inkl. die der Nachunternehmer,
-  Fachunternehmererklärung,
-  Datenblätter / Nachweise / Lieferscheine der eingebauten Materialien / bauaufsichtl. Zulassungen / Prüf- / Produkt- zertifikate,
-  Übereinstimmungserklärung des Auftragnehmers für die eingebauten Materialien,
-  Reinigungs- / Pflegehinweise / Bedienungsanleitungen,
-  Bautagesberichte,
-  Fertigstellungsanzeige,
-  Abnahmeprotokolle, Sichtkontrollen.
Menge: 1,000 Psch

#### Abschnitt 1.3 Vermessung

**1.3.10 Vermessungsarbeiten durchf,**
*** Pauschalposition
Alle erforderlichen Vermessungsleistungen vor, während
und nach der Baumaßnahme zur Bestandsaufnahme,
Beweissicherung, Absteckung und Ausführung aller
Leistungen dieser Ausschreibung.

Vermessungsleistungen für die Bauteile und die
Baubehelfe.
Aufmaß des Stahlbaus und seiner Unterkonsruktion als Grundlgae für die Werkstattplanung und konstruktion der Fassaden mit Aufsatzkonstruktionen und Glaslagerungen. Es sind alle dafür notwendigen Vermessungsarbeiten zu berücksichtigen.
Einschließlich Durchführung aller Vermessungsleistungen zur Überwachung der Fassadenmontage.

Einschließlich Bestandsaufnahme des Stahlbau - Rohbaus in seinen ausgeführten Maßen als Grundlage für die eigene Fassadenplanung.

Vom AG wird das Festpunktfeld zur Verfügung gestellt.
Das Festpunktfeld ist zu verdichten.
Das Ausweisen aller erforderlichen Vermessungspunkte
sowie sämtliche Vermessungsarbeiten zur Herstellung des
vollständigen Bauwerks einschließlich der zugehörigen
Baubehelfe hat der AN zu veranlassen und durch einen
ausgewiesenen Sachverständigen ausführen zu lassen.
Die Kosten für die Nullmessung und Übertragung der
Angaben in die Bestandsunterlagen sind in die Position
mit einzurechnen.
Menge: 1,000 Psch

#### Abschnitt 1.4 Verrechnungssätze für Stundenlohn

**1.4.10 Verrechnungssatz für Arbeitskraft**
Stundenlohnarbeiten durch Arbeitskräfte auf Anordnung
des AG ausführen.
Der Verrechnungssätze gilt für die reine Arbeitszeit und beinhaltet
alle Nebenkosten, insbesondere auch Lohnnebenkosten, Sozialkosten, Wagnis und Gewinn
Mehrarbeitszuschläge, Auslösung, Schmutz- und andere Erschwerniszulagen, Vermögensbildung, Aufsicht und dispositive Tätigkeiten.
Zuschläge für Nacht-, Sonntags- und Feiertagsarbeit werden gesondert vergütet.
Menge: 50,000 h

### Bereich 2 BAUBEHELFE, GERÜSTE

#### Abschnitt 2.1 Arbeits-, Schutzgerüste

**2.1.10 Arbeitsgerüst herstellen**
*** Pauschalposition
Arbeitsgerüste, einschließlich ggf. erforderlicher
Gründung sowie ggf. erforderlicher Treppentürme und
weiterer Leitergänge, nach statischen, konstruktiven
und sicherheitstechnischen Erfordernissen herstellen
und beseitigen, für den Zeitraum der eigenen Leistung
vorhalten und unterhalten.
Einsatzort Schachtegrüst Aufzug und Steg
Tragsystem = Standgerüst, unterschiedliche Gründungsniveaus berücksichtigen.
Die Dachfläche des Technikraumes muss durch eine Trägerkonstruktion überbrückt und damit eine Standfläche für das aufgehende Arbeitsgerüst werden.
Öffnungen nach Unterlagen des AG freihalten.
Gerüst zum Schutzgerüst / Korrosionsschutzgerüst erweitert.
Einrichtungen zum Schutz der Umwelt nach Unterlagen des
AG einbauen, vorhalten, unterhalten, ggf. betreiben und
beseitigen.
Menge: 1,000 Psch

#### Abschnitt 2.2 Kran, Hebezeuge

**2.2.10 Mobilkrane, Hebezeuge Stahlmont.**
*** Pauschalposition
Mobilkrane und Hebezeuge für die Montage der Fassaden einsetzen.
Der Einsatz umfasst die An- und Abfahrten, das Aufstellen und Abbauen sowie das Umsetzen innerhalb der Baustelle.Die Kraneinsätze müssen von oben, von der Hochbrücktorstraße aus, erfolgen.
Bauteil = Schachtgerüst Aufzug.
Einsatz = Einheben der Fassadenkonstruktion. Einschließlich Auf- und Abbau der zugehörigen Bau- und Montagebehelfe.
Da die Andienung der Baustelle, auch des Baufeldes unten im Tal, vorwiegend von oben stattfinden muss, sind auch die Hebezeuge und Kraneinsätze für alle weiteren Material- transporte hier einzurechnen.
Standort, Anzahl und Größe der Mobilkrane sowie weiterer Hebezeuge nach Wahl und Montageplanung des AN unter Berücksichtigung der Angaben des AG.
Einschließlich Lastverteilungsplatten für deren Einsatz.
Menge: 1,000 Psch

### Bereich 3 FASSADEN

*Hinweis: Vorbemerkung*
Die nachfolgend aufgeführten Glaspositionen sind bereits in einer Vorauswahl durch den Bauherrn bemustert und sollen in der hier vorgegebenen Eigenschaft angeboten werden.
Eine Abweichung hiervon führt zum Ausschluss des Angebots.

#### Abschnitt 3.1 Glasfassade West / Süd / Ost / Nord

*Hinweis: Hebezeug gesondert.*
Hinweis zu den Glasfassaden:
Das Hebezeug wird gesondert vergütet.

**3.1.10 Glasfassade West / Süd / Ost / Nord liefern, montieren**
Liefern und montieren der satinierten Glasfassadenbekleidung an den Fassaden West, Süd, Ost, sowie an der Verglasung der Nordseite im Bereich über dem Steg auf vom AN zu planenden und auszuführenden Unterkonstruktion.
Einschließlich Pressleisten / Flachpressleisten, Dichtungen, Glasauflager, Klemm- und Halteprofile, Befestigungsmittel, Distanzstücke, Anschlussbleche, Fugenausbildungen, Eckausbildungen, sämtlicher Nebenarbeiten sowie Einheben, Ausrichten und Justieren.
Glastyp 1 (Transluzent  Ätzung auf Pos. 1)
G-Wert des Glases < 25% ohne Berücksichtigung der schwarzen Bedruckung (Liniengrafiken)
Scheibe 1:  8 mm TVG satiniert auf Pos. 1: Omnidecor Decoflou Extraclear
Folie:  1,52 mm Strukturfolie: SAFLEX DG41
Glas Mitte :  8mm TVG keramisch bedruckt auf Pos. 3: Eurowhite NG mit schwarzer Bedruckung (Liniengrafik), Farbton RAL 9005 Tiefschwarz

Finale Abstimmung mit dem Architekten erforderlich.
Folie:  0.76 PVB-Folie: Z-Folie Arktisweiß
Glas Innen  8mm TVG: Eurowhite NG

Kanten gefast und poliert. Die seitlichen Übergänge zu den benachbarten Scheiben sind als stumpfe Eckverbindung auszuführen und mit einer Silikondichtung zu verschließen.

Farbton für die Klemmprofile und die Silikonverfugung RAL 7011 Eisengrau (Ziel: Optische Übeeinstimmung mit Linien- bedruckung Glastyp 1).

Folgende Positionen sind mit diesem Glastyp auszuführen:
Westseite:
W-7-01, W-6-01, W-5-01, W-4-01, W-3-01, W-2-01, W-1-01
Südseite:
S-7-01, S-6-01, S-5-01, S-4-01, S-3-01, S-2-01, S-1-01
Ostseite:
O-7-01, O-6-01, O-6-03, O-5-01, O-5-03, O-5-04, O-4-01, O-4-03, O-3-01, O-3-03, O-2-01, O-2-03, O-1-01
Nordseite:
N2-01, N-1-01, N-1-02, N-1-03

Die Ausbildung der Eck-, Rand-, Kopf- und Fußanschlüsse der Glasfassade einschließlich erforderlicher Bleche, Dichtbänder, Dichtstoffe und konstruktiver Anpassungen ist hier einzu- rechnen.
Anmerkung: Die horizontalen Fugen innerhalb der Fassade und die vertikalen Fugen der Ostfassade sind in die Positionen der Glaspositionen einzurechnen.
Details siehe Plan.
Abrechnung nach projizierter Fassadenfläche.
Menge: 280,000 m2

**3.1.20 Glasfassade transparent Ost mit Punktrasterbedruckung liefern, montieren**
Liefern und montieren der transparenten Glasfassaden- bekleidung an der Ostfassade auf vom AN zu planenden und auszuführenden Unterkonstruktion.
Einschließlich Pressleisten / Flachpressleisten, Dichtungen, Glasauflager, Klemm- und Halteprofile, Befestigungsmittel, Distanzstücke, Anschlussbleche, Fugenausbildungen, Eck- ausbildungen, sämtlicher Nebenarbeiten sowie Einheben, Ausrichten und Justieren.
Glastyp 2 (Transparent  Punktrasterbedruckung auf Pos. 2):
G-Wert des Glases < 55% ohne Berücksichtigung der weißen keramischen Bedruckung (Punktrasterverlauf)
Glas Außen :  8mm TVG: Eurowhite NG
Folie:  1.52mm Strukturfolie: SAFLEX DG41
Glas Mitte :  8mm TVG keramisch bedruckt auf Pos. 3: Eurowhite NG mit Punktrasterverlauf vertikal von 100% Bedruckung unten bis ca. 20% Bedruckungsggrad oben.
  Punktgrößen von max. ca. 5mm bis min. ca.1,5mm. Finale Abstimmung mit dem Architekten erforderlich, Farbe der Bedruckung RAL 9016 Verkehrsweiß
Folie :  0.76 PVB-Folie
Glas Innen  :  8mm TVG: Eurowhite NG

Farbton für die Klemmprofile und die Silikonverfugung RAL 7011 Eisengrau (Ziel: Optische Übeeinstimmung mit Linien- bedruckung Glastyp 1).
‑

Folgende Positionen sind mit diesem Glastyp auszuführen:
Ostseite:
O-6-02, O-5-02, O-4-02, O-3-02, O-2-02
Die Ausbildung der Eck-, Rand-, Kopf- und Fußanschlüsse der Glasfassade einschließlich erforderlicher Bleche, Dichtbänder, Dichtstoffe und konstruktiver Anpassungen ist hier einzu- rechnen.
Anmerkung: Die horizontalen Fugen innerhalb der Fassade und die vertikalen Fugen der Ostfassade sind in die Positionen der Glaspositionen einzurechnen.
Details siehe Plan.
Abrechnung nach projizierter Fassadenfläche.
Menge: 30,000 m2

**3.1.30 Laibungsbleche und Vordach in Edelstahl, glasperlengestrahlt**
Herstellen der Fassadenbleche und Fassadenanschlüsse im Bereich der Aufzugstür einschließlich Seitenblechen, Abdeckblechen, Pressleistenanpassungen, Schutzblechen, Ausschnitten, Anschlussdichtungen und sämtlichen Sonderbearbeitungen gemäß Detailplanung.
Die Bleche der Türlaibungen sind als Edelstahlbleche (1.4301) in einer Stärke von 8mm vorzusehen. Die Kanten sind zu Fasen und im Sichtbereich glatt zu beschleifen. Die Oberfläche ist im sichtbaren Bereich glasperlengestrahlt auszuführen. Die Laibung inkl. des Vordachs für den oberen Ausstieg sind inkl. der Unterkonstruktion zwischen den Laibungsblechen und der Stahlkonstruktion des Schachtgerüstes vorzusehen.
Die notwendige Unterkonstruktion ist in die Position mit einzurechnen.
Details siehe Plan.
Menge: 1,000 St

**3.1.40 Anschluss Notaustieg / Sonderfeld**
Herstellen der Fassadenanschlüsse und Sonderausbildungen im Bereich des Notausstiegs einschließlich Anpassungen der Paneele, Profile, Dichtungen, Blechanschlüsse und Neben- arbeiten.
Die Türe ist mit einem Anschlag bei ca. 180 grad Öffnungs- winkel zu versehen. Die Türe ist als gedämmte wetterfeste Fassadentüre in die Fassadenkonstruktion mit zu integrieren. Die notwendigen Anschlüsse für die Leiter der Nottüre sind in diese Position mit einzukalkulieren.
Der sichere Schließzustand der Not-Zugangstür muss durch
den Überwachungskontakt eines Kontrollschalters sichergestellt werden, der mechanisch derart angebaut ist, dass auch bei fehlerhaftem Lösen seiner Befestigung eine ggf. offene Türe erkannt wird. Er wird in den elektrischen Sicherheitskreis der Aufzugsanlage eingebunden und bei der Aufzugsmontage durch den dessen Montagebetrieb angeschlossen. Das Datenblatt und der Zertifizierungsnachweis sind dem Aufzugslieferant zur Verfügung zu stellen.
Weitere Anforderungen:
·  Nach EN 60947-5-1:2004, Anhang K
·  Schutzgrad min. IP4X
·  Nennisolationsspannung von 250 V
·  Gehäuse Schutzgrad min. IP4X
·  Gebrauchskategorie AC-15

Details siehe Plan.
Menge: 1,000 St

#### Abschnitt 3.2 Paneelfassade Nord

*Hinweis: Hebezeug gesondert.*
Hinweis zur Paneelfassade.
Das Hebezeug wird gesondert vergütet.

**3.2.10 Paneelfassade Nord liefern, montieren**
Sandwich-Wandpaneele mit Dämmkern und verdeckter Befestigung
Liefern und fachgerecht flucht-, lot- und waagerecht montieren von werksmäßig hergestellten, wärmegedämmten Sandwich-Wandpaneelen mit verdeckter Befestigung. Die Montage erfolgt im Außenbereich auf der bauseitigen Stahlkonstruktion des Außenaufzugs
Die Paneele sind werksseitig auf das Durchlaufmaß von 12.612,4 mm zu kappen und vertikal so zu verlegen, dass ein durchgehendes Fassadenbild mit rein vertikalen Längsfugen ohne horizontale Zwischenstöße entsteht. Die Befestigung hat unsichtbar im Bereich der Feder der Paneellängsfuge mittels systemkonformer Lastverteilerplatten zu erfolgen, sodass die Schraubenköpfe durch das jeweils darüberliegende Element vollständig verdeckt werden. Die Längsfugen sind werkseitig mit Dichtbändern auszustatten.
Aufgrund der Paneellänge von über 12,60 m ist die Montage über eine definierte Fest- und Gleitpunktlagerung sowie Gleitstreifen auf den Riegeln zwingend so auszuführen, dass tempertaurbedingte Längenänderungen vollständig zwängungs- frei und ohne Knackgeräusche oder Verfordermungen aufge- nommen werden.
In den Einheitspreis sind alle erforderlichen Nebenleistungen, Befestigungselemente sowie die schlagregen- und winddichte Ausbildung sämtlicher Anschlüsse (Ecken, Sockel, Attika sowie die vertikalen und horizontalen Übergänge zur bauseitigen Verglasung / zum Glasauflager) mittels maßgefertigter Kantteile einzukalkulieren.

Farbton: RAL 9016 Verkehrsweiß.

Einschließlich dem Herstellen der Vertikalfugen (Gesamtlänge ca. 76 m) der Paneelfassade mit Fugendichtband, Fugensilikon, Dichtprofilen und erforderlicher Unterlagen.
Details siehe Plan. Weitere Angaben und Anforderungen gemäß Baubeschreibung sind zu berücksichtigen und einzukalkulieren.
Abrechnung nach projizierter Fassadenfläche.
Menge: 50,000 m2

**3.2.20 Anschlüsse Paneelfassade an Türen, Beton und Stegbereich**
*** Pauschalposition
Sonderanschlüsse der Paneelfassade an Schachttür, Notaus- stieg, Betonbauteile, Dachrand, Notentwässerungsspeier und angrenzende Bauteile einschließlich Zuschnitte, Anschlussbleche, Dichtungen und Nebenarbeiten.
Details siehe Plan.
Menge: 1,000 Psch
